# Soporte de montaje en Z y L para Serie FE110, referencia FE110ZL de Carrier

- Propiedad del archivo: CONSTRUNARIO
- Formato: FIEBDC-3/2012
- Programa: Construnario VersiĆ³n 3.51
- Fecha de los precios: 12/04/2023
- Divisa: EUR

**FE110ZL** u Soporte de montaje en Z y L para Serie FE110, referencia FE110ZL de Carrier
Soporte de montaje en Z y L para Serie 110. Dimensiones soporte en Z: 165x38x38mm. Dimensiones soporte en L: 165x42x30mm.
