# Soporte de montaje en puerta de cristal para serie FE130, referencia FE130GB de Carrier

- Propiedad del archivo: CONSTRUNARIO
- Formato: FIEBDC-3/2012
- Programa: Construnario VersiĆ³n 3.51
- Fecha de los precios: 12/04/2023
- Divisa: EUR

**FE130GB** u Soporte de montaje en puerta de cristal para serie FE130, referencia FE130GB de Carrier
Soporte de montaje en cristal para Serie 130.
