# Soporte de montaje en L para Serie 130, referencia FE130L de Carrier

- Propiedad del archivo: CONSTRUNARIO
- Formato: FIEBDC-3/2012
- Programa: Construnario VersiĆ³n 3.51
- Fecha de los precios: 12/04/2023
- Divisa: EUR

**FE130L** u Soporte de montaje en L para Serie 130, referencia FE130L de Carrier
Soporte de montaje en L para Serie 130.
