# Cerradura electromagnética de 3.000N monitorizado, para montaje de superficie, referencia FE130MS de Carrier

- Propiedad del archivo: CONSTRUNARIO
- Formato: FIEBDC-3/2012
- Programa: Construnario Versión 3.51
- Fecha de los precios: 12/04/2023
- Divisa: EUR

**FE130MS** u Cerradura electromagnética de 3.000N monitorizado, para montaje de superficie, referencia FE130MS de Carrier
Cerradura electromagnética, de 3000N de fuerza de retención, monitorizado, para montaje de superficie. Alimentación a 12Vcc/440mA o 24Vcc/220mA. Dimensiones: 250x47x26mm.
