# Retenedor electromagnético de 400N para montaje en superficie con pulsador de desbloqueo, referencia FE230 de Carrier

- Propiedad del archivo: CONSTRUNARIO
- Formato: FIEBDC-3/2012
- Programa: Construnario Versión 3.51
- Fecha de los precios: 12/04/2023
- Divisa: EUR

**FE230** u Retenedor electromagnético de 400N para montaje en superficie con pulsador de desbloqueo, referencia FE230 de Carrier
Retenedor electromagnético para montaje en superficie con pulsador de desbloqueo. Fuerza de retención: 400N. Alimentación: 24Vcc / 67mA. Imán IP54, retenedor IP42. Placa de retención con rótula incluida. Protección de polaridad inversa. Dimensiones: 110x85x38m.
