# Retenedor electromagnético de 490N para montaje en pared, referencia FE535 de Carrier

- Propiedad del archivo: CONSTRUNARIO
- Formato: FIEBDC-3/2012
- Programa: Construnario Versión 3.51
- Fecha de los precios: 12/04/2023
- Divisa: EUR

**FE535** u Retenedor electromagnético de 490N para montaje en pared, referencia FE535 de Carrier
Retenedor electromagnético para montaje en pared. Fuerza de retención: 490N. Alimentación: 24Vcc. Consumo 62,5mA. IP30. Certificado VDS. No incluye la base estándar de acero (FE527 o FE529). Protección de polaridad inversa. Dimensiones 50x30mm.
