# Retenedor electromagnético de 490N con tubo regulable general con pulsador de desbloqueo, referencia FE570 de Carrier

- Propiedad del archivo: CONSTRUNARIO
- Formato: FIEBDC-3/2012
- Programa: Construnario Versión 3.51
- Fecha de los precios: 12/04/2023
- Divisa: EUR

**FE570** u Retenedor electromagnético de 490N con tubo regulable general con pulsador de desbloqueo, referencia FE570 de Carrier
Retenedor electromagnético con tubo regulable general con pulsador de desbloqueo. Fuerza de retención: 490N. Alimentación: 24Vcc / 63mA. Consumo: 62,5mA. Protección IP: IP42. Certificado VDS. No incluye la base estándar de acero (FE527 o FE529). Protección de polaridad inversa.
