# Herramienta universal de extracción del detector, referencia FG010 de Carrier

- Propiedad del archivo: CONSTRUNARIO
- Formato: FIEBDC-3/2012
- Programa: Construnario Versión 3.51
- Fecha de los precios: 12/04/2023
- Divisa: EUR

**FG010** u Herramienta universal de extracción del detector, referencia FG010 de Carrier
Elemento universal de extracción.
