# Detector de aspiración LaserSense 10 de alta sensibilidad (Inglés Int), referencia FHSD8015-99 de Carrier

- Propiedad del archivo: CONSTRUNARIO
- Formato: FIEBDC-3/2012
- Programa: Construnario Versión 3.51
- Fecha de los precios: 12/04/2023
- Divisa: EUR

**FHSD801509** u Detector de aspiración LaserSense 10 de alta sensibilidad (Inglés Int), referencia FHSD8015-99 de Carrier
Detector de humos por aspiración LaserSense Micra 10 con cámara láser para detección precoz. Rango dinámico de 0,0015% a 25% de oscurecimiento/metro. 1 entrada de tubería de hasta 50 m. máxima. Algoritmo ClassiFire para el ajuste dinámico de parámetros funcionales (suciedad, medio ambiente, etc). Tecnología LDD 3D3, para ajustes de suciedad en cámara láser. 4 niveles de alarma (Aux, Pre-alarma, Alarma 1 y Alarma 2). Número máximos de puntos de muestreo 10 en clase C, 6 en clase B y 2 en clase A. 2 salidas de relé (Alarma y Avería). Requiere alimentación a 24V (350mA). Tarjeta de entradas y salidas adicionales opcional. Dimensiones: 1145x220x85mm. Certificados: CE y CPR (EN54 parte 20).
