# Detector de aspiración LaserSense HSSD2 de alta sensibilidad sin display, (español), referencia FHSD8210-09 de Carrier

- Propiedad del archivo: CONSTRUNARIO
- Formato: FIEBDC-3/2012
- Programa: Construnario Versión 3.51
- Fecha de los precios: 12/04/2023
- Divisa: EUR

**FHSD821009** u Detector de aspiración LaserSense HSSD2 de alta sensibilidad sin display, (español), referencia FHSD8210-09 de Carrier
Detector de humos por aspiración HSSD2 con cámara láser para detección precoz. Rango de 0,0015% a 25% de oscurecimiento/metro. 4 entradas de tuberia de 50 m. cada una; opcional, máximo una tubería de 100 m. hasta completar máximo de 200 m. Algoritmo ClassiFire para dinámico de parámetros funcionales (suciedad, medio ambiente, etc). 4 niveles de alarma (Aux, Pre-alarma, Alarma 1 y Alarma 2). Hasta 20 puntos de muestreo por tubería. 3 entradas programables. 5 Salidas de relé (Fallo, Pre-alarma, Alarma, Alarma2 y Aux). Indicadores de estado mediante ledes. Posibilidad de conexión en bus SenseNet hasta 127 detectores. Incorpora tarjeta de comunicación. Tarjeta opcional de entradas/salidas FHSD8511. Requiere alimentación a 24V (450mA). Dimensiones: 427x372x95mm. Certificados: CE y CPR (EN54 parte 20).
