# Detector de humo de alta sensibilidad LaserSense HSSD2 - con módulo de comando integrado, referencia FHSD8220-09 de Carrier

- Propiedad del archivo: CONSTRUNARIO
- Formato: FIEBDC-3/2012
- Programa: Construnario Versión 3.51
- Fecha de los precios: 12/04/2023
- Divisa: EUR

**FHSD822009** u Detector de humo de alta sensibilidad LaserSense HSSD2 - con módulo de comando integrado, referencia FHSD8220-09 de Carrier
LaserSense HSSD2 - w/ CM - English
