# ModuLaser LaserSense, módulo con display estándar, referencia FHSD8310 de Carrier

- Propiedad del archivo: CONSTRUNARIO
- Formato: FIEBDC-3/2012
- Programa: Construnario Versión 3.51
- Fecha de los precios: 12/04/2023
- Divisa: EUR

**FHSD8310** u ModuLaser LaserSense, módulo con display estándar, referencia FHSD8310 de Carrier
Modulaser Cabecera Estándar con pantalla TFT. Capaz de controlar ocho cámaras de análisis laser FHSD8330. Presenta una interfaz de usuario que consta de una pantalla a color TFT, botones de navegación y LED de estado. La configuración de este Módulo Cabecera Estándar con pantalla (y los módulos detectores asociados) se pueden realizar a través de la interfaz de usuario, a través de una PC con software remoto o mediante SenseNET con un Módulo de Comandos de pantalla FHSD8320. La pantalla a color TFT admite operaciones simples como cambiar las opciones de configuración a través de una estructura controlada por menú, pero también características avanzadas como ver la grabación de gráficos en formato gráfico. El Módulo Cabecera estándar de pantalla tiene dos puertos USB, un maestro y un esclavo. El maestro se utiliza para conectar una unidad de pen-drive, que a su vez se puede utilizar para almacenar la configuración, los registros de eventos o las grabaciones de gráficos, o para actualizar el firmware. Mientras que el esclavo USB se utiliza para la conexión de un PC. Requiere alimentación a 24V (250mA). Dimensiones: 110,5x113,5x300 mm. Certificados: CE y CPR (EN54-20).
