# Aislador galvánico para las series AS372/FA370, referencia GBX370 de Carrier

- Propiedad del archivo: CONSTRUNARIO
- Formato: FIEBDC-3/2012
- Programa: Construnario Versión 3.51
- Fecha de los precios: 12/04/2023
- Divisa: EUR

**GBX370** u Aislador galvánico para las series AS372/FA370, referencia GBX370 de Carrier
Barrera galvánica especial para la sirena AS372 y los pilotos FA370.
