# Módulo analógico de 4 entradas y 4 salidas de relé, serie 2000, referencia IO2034NC de Carrier

- Propiedad del archivo: CONSTRUNARIO
- Formato: FIEBDC-3/2012
- Programa: Construnario Versión 3.51
- Fecha de los precios: 12/04/2023
- Divisa: EUR

**IO2034NC** u Módulo analógico de 4 entradas y 4 salidas de relé, serie 2000, referencia IO2034NC de Carrier
Módulo de cuatro entradas de alarma y cuatro salidas de relés (2A 24Vdc). Las entradas técnicas disponen de supervisión de la línea, con conexión de un contacto NA, ocupa una dirección en el lazo y se alimenta de él. Led indicador de estado. Certificados: CE y CPR (EN54 parte 18).
