# Aislador estándar, serie 2000/900, referencia ISM-95 de Carrier

- Propiedad del archivo: CONSTRUNARIO
- Formato: FIEBDC-3/2012
- Programa: Construnario Versión 3.51
- Fecha de los precios: 12/04/2023
- Divisa: EUR

**ISM95** u Aislador estándar, serie 2000/900, referencia ISM-95 de Carrier
Módulo aislador de protección de cortocircuito en el lazo analógico, con led indicador de estado, que aisla la zona comprendida entre dos aisladores, en el caso de que se produzca un cortocircuito en el lazo. No ocupa dirección en el lazo. Certificados: CE y CPR (EN54 parte 17).
