# Módulo control de salida de 24 v (3A máx.) supervisados para sirenas de alarma o maniobras, referencia IU2080NC de Carrier

- Propiedad del archivo: CONSTRUNARIO
- Formato: FIEBDC-3/2012
- Programa: Construnario Versión 3.51
- Fecha de los precios: 12/04/2023
- Divisa: EUR

**IU2080NC** u Módulo control de salida de 24 v (3A máx.) supervisados para sirenas de alarma o maniobras, referencia IU2080NC de Carrier
Módulo control de salida de 24 v (3A máx.) supervisados para sirenas de alarma o maniobras que precisen alimentación de 24Vcc, discriminando la avería de corte o corto circuito en dicha línea, ocupa una dirección en el lazo, precisa alimentación 24 Vcc. no reseteable. Led indicador de estado. Dispone de una salida de relé de avería. Certificados: CE y CPR (EN54 parte 18).
