# Sustituto de plástico para cristales, para pulsador analógico DM300, mismas inscripciones, referencia N-MC-RE de Carrier

- Propiedad del archivo: CONSTRUNARIO
- Formato: FIEBDC-3/2012
- Programa: Construnario Versión 3.51
- Fecha de los precios: 12/04/2023
- Divisa: EUR

**NMCRE** u Sustituto de plástico para cristales, para pulsador analógico DM300, mismas inscripciones, referencia N-MC-RE de Carrier
Sustituto de plástico para cristales, para pulsador analógico DM300 con las mismas inscripciones. Permite resetearlo después de su activación sin los problemas y cortes de sustituir el cristal.
