# Lector Bluetooth® UHF RFID, referencia N-TP-TSL-1128 de Carrier

- Propiedad del archivo: CONSTRUNARIO
- Formato: FIEBDC-3/2012
- Programa: Construnario Versión 3.51
- Fecha de los precios: 12/04/2023
- Divisa: EUR

**NTPTSL1128** u Lector Bluetooth® UHF RFID, referencia N-TP-TSL-1128 de Carrier
Lector Bluetooth® UHF RFID. Diseñado para leer y escribir en la nueva gama de dispositivos de campo de alarma de incendio direccionables.
