# Válvula del medidor de flujo para ser montada en el cilindro de gas para ajustar el flujo de gas, referencia PCVALVOLA de Carrier

- Propiedad del archivo: CONSTRUNARIO
- Formato: FIEBDC-3/2012
- Programa: Construnario Versión 3.51
- Fecha de los precios: 12/04/2023
- Divisa: EUR

**PCVALVOLA** u Válvula del medidor de flujo para ser montada en el cilindro de gas para ajustar el flujo de gas, referencia PCVALVOLA de Carrier
Válvula del medidor de flujo para ser montada en el cilindro de gas para ajustar el flujo de gas.
