# Armario RACK 42U (600x800mm) (WZ-IT-426080-19AA-2-011), referencia RACK-19-42U de Carrier

- Propiedad del archivo: CONSTRUNARIO
- Formato: FIEBDC-3/2012
- Programa: Construnario VersiĆ³n 3.51
- Fecha de los precios: 12/04/2023
- Divisa: EUR

| Código | Ud | Descripción |
|---|---|---|
| RACK1942U | u | Armario RACK 42U (600x800mm) (WZ-IT-426080-19AA-2-011), referencia RACK-19-42U de Carrier |
