# Armario para estación de comunicación, referencia REDBOX300 de Carrier. 310x300x150, RAL 3000

- Propiedad del archivo: CONSTRUNARIO
- Formato: FIEBDC-3/2012
- Programa: Construnario Versión 3.51
- Fecha de los precios: 12/04/2023
- Divisa: EUR

| Código | Ud | Descripción |
|---|---|---|
| REDBOX300 | u | Armario para estación de comunicación, referencia REDBOX300 de Carrier. 310x300x150, RAL 3000 |
