# Detector CO Smart 3 · not Classified IP 55, referencia S1450CO de Carrier

- Propiedad del archivo: CONSTRUNARIO
- Formato: FIEBDC-3/2012
- Programa: Construnario Versión 3.51
- Fecha de los precios: 12/04/2023
- Divisa: EUR

| Código | Ud | Descripción |
|---|---|---|
| S1450CO | u | Detector CO Smart 3 · not Classified IP 55, referencia S1450CO de Carrier |
