# Detector LPG Smart 3 · not Classified IP 55, referencia S2415GP de Carrier

- Propiedad del archivo: CONSTRUNARIO
- Formato: FIEBDC-3/2012
- Programa: Construnario Versión 3.51
- Fecha de los precios: 12/04/2023
- Divisa: EUR

| Código | Ud | Descripción |
|---|---|---|
| S1455GP | u | Detector LPG Smart 3 · not Classified IP 55, referencia S2415GP de Carrier |
