# Detector de metano, CH4 (12/24VDC), referencia S2014ME de Carrier

- Propiedad del archivo: CONSTRUNARIO
- Formato: FIEBDC-3/2012
- Programa: Construnario VersiĆ³n 3.51
- Fecha de los precios: 12/04/2023
- Divisa: EUR

**S2014ME** u Detector de metano, CH4 (12/24VDC), referencia S2014ME de Carrier
Detector de Metano, CH4 (12/24VDC)
