# Detector de CO+ vapores de petróleo EN50545-1, referencia S2400CO-VB de Carrier

- Propiedad del archivo: CONSTRUNARIO
- Formato: FIEBDC-3/2012
- Programa: Construnario Versión 3.51
- Fecha de los precios: 12/04/2023
- Divisa: EUR

**S2400COVB** u Detector de CO+ vapores de petróleo EN50545-1, referencia S2400CO-VB de Carrier
Detector de CO+ vapores de petroleo EN50545-1, referencia S2400CO-VB de Carrier
