# Detector de oxígeno ATEX zona 2 Cat III, referencia S2640O2 de Carrier

- Propiedad del archivo: CONSTRUNARIO
- Formato: FIEBDC-3/2012
- Programa: Construnario Versión 3.51
- Fecha de los precios: 12/04/2023
- Divisa: EUR

| Código | Ud | Descripción |
|---|---|---|
| S2640O2 | u | Detector de oxígeno ATEX zona 2 Cat III, referencia S2640O2 de Carrier |
