# Detector de humo convencional intrínsecamente seguro, referencia SOC-E-IS(WHT) de Carrier

- Propiedad del archivo: CONSTRUNARIO
- Formato: FIEBDC-3/2012
- Programa: Construnario Versión 3.51
- Fecha de los precios: 12/04/2023
- Divisa: EUR

**SOCEISWHT** u Detector de humo convencional intrínsecamente seguro, referencia SOC-E-IS(WHT) de Carrier
Detector convencional de humos intrínsecamente seguro. Precisa zócalo YBN-R/4IS(WHT). Aprobado por el LPCB y VdS.
