# Panel de control de gas de 4 canales, de triple umbral, referencia STPL4+ de Carrier

- Propiedad del archivo: CONSTRUNARIO
- Formato: FIEBDC-3/2012
- Programa: Construnario Versión 3.51
- Fecha de los precios: 12/04/2023
- Divisa: EUR

**STPL4PLUS** u Panel de control de gas de 4 canales, de triple umbral, referencia STPL4+ de Carrier
Panel de control de gas de 4 canales, de triple umbral, basado en un microprocesador, provisto de pantalla LCD, carcasa con índice IP65, 12V, 1.5A, fuente de alimentación incluida y 5 salidas de relés. Acepta señales analógicas de 4-20 mA. Se puede expandir a 8 entradas usando STPL4/ESP.
