# Herramienta autónoma para probar detectores de calor, referencia TH012 de Carrier

- Propiedad del archivo: CONSTRUNARIO
- Formato: FIEBDC-3/2012
- Programa: Construnario Versión 3.51
- Fecha de los precios: 12/04/2023
- Divisa: EUR

**TH012** u Herramienta autónoma para probar detectores de calor, referencia TH012 de Carrier
Herramienta autónoma para probar detectores de calor.
