# Cápsula de humo para TM010, TS816 y TS826, referencia TM008SM de Carrier

- Propiedad del archivo: CONSTRUNARIO
- Formato: FIEBDC-3/2012
- Programa: Construnario Versión 3.51
- Fecha de los precios: 12/04/2023
- Divisa: EUR

**TM008SM** u Cápsula de humo para TM010, TS816 y TS826, referencia TM008SM de Carrier
Cápsula de humo para TM010, TS816 y TS826.
