# Altavoz de pared AB, referencia WA-AB_06-100/T-EN54 de Carrier. 2x6W

- Propiedad del archivo: CONSTRUNARIO
- Formato: FIEBDC-3/2012
- Programa: Construnario VersiĆ³n 3.51
- Fecha de los precios: 12/04/2023
- Divisa: EUR

| Código | Ud | Descripción |
|---|---|---|
| WAAB_06100TEN54 | u | Altavoz de pared AB, referencia WA-AB_06-100/T-EN54 de Carrier. 2x6W |
