# Altavoz de pared 6W, referencia WU_06-66/T-EN54 de Carrier

- Propiedad del archivo: CONSTRUNARIO
- Formato: FIEBDC-3/2012
- Programa: Construnario VersiĆ³n 3.51
- Fecha de los precios: 12/04/2023
- Divisa: EUR

| Código | Ud | Descripción |
|---|---|---|
| WU_0666TEN54 | u | Altavoz de pared 6W, referencia WU_06-66/T-EN54 de Carrier |
