# Válvula de flotador para el control de llenado de depósitos de Válvulas Polanco

- Propiedad del archivo: CONSTRUNARIO
- Formato: FIEBDC-3/2012
- Programa: Construnario Versión 3.51
- Fecha de los precios: 16/02/2023
- Divisa: EUR

**VALFLOPOL** u Válvula de flotador para el control de llenado de depósitos de Válvulas Polanco
Evita que el nivel del liquido en el depósito sobrepase una determinada altura. El funcionamiento es suave y progresivo. La altura es regulable en la boya. El tubo de salida hace el vertido por debájo de la superficie del agua evitando el oleaje. De esta forma no se producen golpes de ariete. El cuerpo de acoplamiento y el de vertido están hechos en acero al carbono recubierto de poliamida RILSAN. Boya y mecanismo desmultiplicador estan fabricados en acero inoxidable. Se fabrica desde DN-50 hasta DN-500 en PN-10 y PN-16.
