# Medio Cilindro ASTRAL CISA leva regulable 30x10, niquelado

- Propiedad del archivo: CONSTRUNARIO
- Formato: FIEBDC-3/2012
- Programa: Construnario Versión 3.51
- Fecha de los precios: 17/02/2023
- Divisa: EUR

**0A314.02.0.12** u Medio Cilindro ASTRAL CISA leva regulable 30x10, niquelado
Precio: 36.68
Características Técnicas: -Sistema de 10 pitones -Cuerpo en latón -Rotores en latón -Pitones: -En bronce antiganzúa -En acero carbonitrurado en primera posición -Contrapitones: -Antiganzúa en latón -En acero carbonitrurado en primera posición -Muelles en bronce fosforoso y acero -leva DIN desplazada en acero sintetizado -Llaves planas y reversibles en aleación especial de latón, niqueladas -Posibilidad de perfiles personalizados -Posibilidad de Versión modular Dotación: -5 llaves -Tornillo de fijación -Tarjeta con código Normativa: Conforme a las normas: -EN 1303, grado 6 durabilidad, grado 6 seguridad llave y grado A resistencia al ataque -SKG** (versión especial bajo pedido) Tipos de leva: -ESTÁNDAR: Leva de 15 mm -BAJO PEDIDO: Leva corta de 13,2 mm. (indicar la cart. SZ al final de la referencia. Mismo precio)
