# Cilindro AP4 SICUR CISA doble para pomo 30x40, niquelado

- Propiedad del archivo: CONSTRUNARIO
- Formato: FIEBDC-3/2012
- Programa: Construnario Versión 3.51
- Fecha de los precios: 17/02/2023
- Divisa: EUR

**0P3S2.82.0.12** u Cilindro AP4 SICUR CISA doble para pomo 30x40, niquelado
Precio: 139.21
Cilindro AP4 SICUR CISA de llave incopiable, doble para pomo 30x40, acabado niquelado. Características Técnicas: -Sistema patentado CISA de 11 pitones (6 activos, 5 pasivos) -Rotores y cuerpo en latón con alma compuesta por 4 láminas rígidas de acero templado y 1 lámina flexible de acero inoxidable que recorre toda la longitud del cilindro -pitones en acero carbonitrurado -Contrapitones antiganzúa en acero carbonitrurado -Muelles en bronce fosforoso y acero -Pomo ref. 06355.12 -leva DIN desplazada en acero sintetizado -Llaves planas y reversibles, en alpaca niqueladas, con elemento móvil patentado -Security Card (Tarjeta de seguridad) para la reproducción de las llaves, posible sólo a través de CISA o CISA SOLUTION PARTNER AP4 -BKP resistenten al Bumping. Certificados: ICIM EN1303; SKG** (Holanda); Ghost (Rusia) Dotación: 5 llaves con cuello extralargo y Security Card Normativa: Conforme a la norma EN 1303, grado 6 durabilidad, grado 6 seguridad llave y grado D en resistencia al ataque Patentes: -SICUR: EP1583878 -Llave: PCT/IT2013/000297-AP4 y Trademark 3D nº 1276648 -BKP: PCT/W02007/074163A1 -Contrapitones especiales: PCT/IT20167000093 Leva estándar de 15 mm (leva corta de 13,2 mm, indicar SZ al final de la referencia). Posibilidad de distintos sistemas de acceso con cilindros y/o candados a llaves iguales (igualamiento), cilindros y/o candados amaestrados (amaestramiento sencillo, amaestramiento de portal, amaestramiento con llave maestra y llaves submaestras, etc…). Consultar capitulo de suplementos.
