# Cierrapuertas Briton 2824 suelo, sin retención EN4, sin retención, cubierta en acero inoxidable

- Propiedad del archivo: CONSTRUNARIO
- Formato: FIEBDC-3/2012
- Programa: Construnario Versión 3.51
- Fecha de los precios: 17/02/2023
- Divisa: EUR

**2824.SS** u Cierrapuertas Briton 2824 suelo, sin retención EN4, sin retención, cubierta en acero inoxidable
Precio: 295.80
Cierrapuertas Briton 2824 suelo, sin retención EN4, sin retención, cubierta en acero inoxidable Características Técnicas: -Cuerpo en fundición -Apto Para puertas cortafuego acorde a EN1154 -leva en acero templado -Caja de acero para empotrar; dimensiones: 307 x 108 x 40mm -Regulación de la velocidad de cierre -Regulación del golpe final -Límite de apertura puerta a 130º -Ancho máximo de hoja de 1100mm -Peso máximo de puerta: 80Kg
