# Central de alarmas con pantalla táctil, referencia SCAEDA 28/7

- Propiedad del archivo: CONSTRUNARIO
- Formato: FIEBDC-3/2012
- Programa: Construnario Versión 3.51
- Fecha de los precios: 20/02/2023
- Divisa: EUR

**SCAEDA 287** u Central de alarmas con pantalla táctil, referencia SCAEDA 28/7
Central de alarmas con pantalla táctil para la configuración y monitorización a través de un sinóptico, basada en la comunicación industrial y que permite la conexión de hasta 14 sensores remotos con comunicación serie por línea, hasta un máximo de 3 líneas (42 sensores). La conexión con los sensores a través de RS485 es "plug-and-play", lo que significa que estos son automáticamente detectados por la central no siendo necesaria su configuración. Cada sensor conectado lleva asociados 2 niveles de alarma configurables tanto en valor como en modo de funcionamiento. Además a través de la central es posible comunicar individualmente con cada sensor para su diagnóstico, configuración y calibración. Cada línea dispone de 4 entradas libres de potencial direccionables a cualquiera de las salidas de la línea y configurables en modo de funcionamiento, normalmente abierta, normalmente cerrada, con o sin esclavamiento.
