# Placa para salida de cable, referencia 10734-B de BJC

- Propiedad del archivo: CONSTRUNARIO
- Formato: FIEBDC-3/2012
- Programa: Construnario Versión 3.51
- Fecha de los precios: 02/03/2023
- Divisa: EUR

**BJC10734_B** u Placa para salida de cable, referencia 10734-B de BJC
Precio: 10.17
Disponible hasta agotar existencias. Blanco Código EAN: 8421870134237
