# Base enchufe 2P+TT lateral, referencia 18024 de las series Iris y Mega de BJC. Con dispositivo de seguridad. Blanco

- Propiedad del archivo: CONSTRUNARIO
- Formato: FIEBDC-3/2012
- Programa: Construnario Versión 3.51
- Fecha de los precios: 02/03/2023
- Divisa: EUR

**BJC18024** u Base enchufe 2P+TT lateral, referencia 18024 de las series Iris y Mega de BJC. Con dispositivo de seguridad. Blanco
Precio: 13.26
Base enchufe de 2 polos más toma de tierra lateral con dispositivo de seguridad incorporado con marco Bjc Iris incorporado (Monoblock) 16A 250V color blanco Código EAN: 8421870623489 Código ETIM 8.0: EC000125
