# Base múltiple para conectores informáticos, referencia 18049-AN de BJC. Con portaetiqueta. Acero Neptuno

- Propiedad del archivo: CONSTRUNARIO
- Formato: FIEBDC-3/2012
- Programa: Construnario Versión 3.51
- Fecha de los precios: 06/06/2024
- Divisa: EUR

**BJC18049_AN** u Base múltiple para conectores informáticos, referencia 18049-AN de BJC. Con portaetiqueta. Acero Neptuno
Precio: 49.35
Incluye 5 adaptadores para diferentes conectores. Con portaetiqueta. Código EAN: 8421870052708 Código ETIM 8.0: EC002906
