# Interruptor - conmutador tarjetero 1 microrruptor negro antracita

- Propiedad del archivo: CONSTRUNARIO
- Formato: FIEBDC-3/2012
- Programa: Construnario Versión 3.51
- Fecha de los precios: 06/06/2024
- Divisa: EUR

**BJC18068_AT** u Interruptor - conmutador tarjetero 1 microrruptor negro antracita
Precio: 46.55
Interruptor - conmutador tarjetero 1 microrruptor negro antracita BJC, con referencia 18068-AT de la familia Iris Color Código EAN: 8421870050834
