# Conmutador - interruptor simple con visor beige

- Propiedad del archivo: CONSTRUNARIO
- Formato: FIEBDC-3/2012
- Programa: Construnario Versión 3.51
- Fecha de los precios: 02/03/2023
- Divisa: EUR

**BJC185006_AL** u Conmutador - interruptor simple con visor beige
Precio: 22.63
Conmutador - interruptor simple con visor beige BJC, con referencia 185006-AL de la familia Iris Código EAN: 8421870636434 Código ETIM 8.0: EC001590
