# Cruzamiento simple beige

- Propiedad del archivo: CONSTRUNARIO
- Formato: FIEBDC-3/2012
- Programa: Construnario Versión 3.51
- Fecha de los precios: 02/03/2023
- Divisa: EUR

**BJC185007_A** u Cruzamiento simple beige
Precio: 24.91
Cruzamiento simple beige BJC, con referencia 185007-A de la familia Iris Código EAN: 8421870636496 Código ETIM 8.0: EC001590
