# Base enchufe 2P + TT lateral con seguridad beige

- Propiedad del archivo: CONSTRUNARIO
- Formato: FIEBDC-3/2012
- Programa: Construnario Versión 3.51
- Fecha de los precios: 02/03/2023
- Divisa: EUR

**BJC185024_A** u Base enchufe 2P + TT lateral con seguridad beige
Precio: 16.40
Base enchufe 2P + TT lateral con seguridad beige BJC, con referencia 185024-A de la familia Iris Código EAN: 8421870636724 Código ETIM 8.0: EC000125
