# Interruptor unipolar con garras

- Propiedad del archivo: CONSTRUNARIO
- Formato: FIEBDC-3/2012
- Programa: Construnario Versión 3.51
- Fecha de los precios: 06/06/2024
- Divisa: EUR

**BJC18505_X** u Interruptor unipolar con garras
Precio: 7.32
Interruptor unipolar de SIEMENS, con referencia 18505. 16 A 250V~ Envase 10 unidades Código EAN: 8421870045403 Código ETIM 8.0: EC001590
