# Pulsador doble persianas con enclav. eléc. beige

- Propiedad del archivo: CONSTRUNARIO
- Formato: FIEBDC-3/2012
- Programa: Construnario Versión 3.51
- Fecha de los precios: 06/06/2024
- Divisa: EUR

**BJC185065_A** u Pulsador doble persianas con enclav. eléc. beige
Precio: 23.65
Pulsador doble persianas con enclav. eléc. beige BJC, con referencia 185065-A de la familia Iris Código EAN: 8421870636946 Código ETIM 8.0: EC000044
