# Conmutador simple con garras

- Propiedad del archivo: CONSTRUNARIO
- Formato: FIEBDC-3/2012
- Programa: Construnario Versión 3.51
- Fecha de los precios: 06/06/2024
- Divisa: EUR

**BJC18506_X** u Conmutador simple con garras
Precio: 8.14
Conmutador simple de SIEMENS, con referencia 18506, serie Miro y Line. 16 A 250V~ Envase 10 unidades Código EAN: 8421870045410 Código ETIM 8.0: EC001590
