# Cruzamiento simple con garras

- Propiedad del archivo: CONSTRUNARIO
- Formato: FIEBDC-3/2012
- Programa: Construnario Versión 3.51
- Fecha de los precios: 06/06/2024
- Divisa: EUR

**BJC18507_X** u Cruzamiento simple con garras
Precio: 18.00
Cruzamiento simple de SIEMENS, con referencia 18507. 10 A 250V~ Envase 10 unidades Código EAN: 8421870045427 Código ETIM 8.0: EC001590
