# Interruptor doble con garras

- Propiedad del archivo: CONSTRUNARIO
- Formato: FIEBDC-3/2012
- Programa: Construnario Versión 3.51
- Fecha de los precios: 06/06/2024
- Divisa: EUR

**BJC18509_X** u Interruptor doble con garras
Precio: 16.25
Interruptor doble de SIEMENS, con referencia 18509. 16 A 250V~ Envase 10 unidades. Código EAN: 8421870045441 Código ETIM 8.0: EC001590
