# Doble pulsador con luz, referencia 18511-L de BJC

- Propiedad del archivo: CONSTRUNARIO
- Formato: FIEBDC-3/2012
- Programa: Construnario Versión 3.51
- Fecha de los precios: 06/06/2024
- Divisa: EUR

**BJC18511_L** u Doble pulsador con luz, referencia 18511-L de BJC
Precio: 23.77
Lámpara neón incorporada Código EAN: 8421870051282 Código ETIM 8.0: EC000029
